# Solera de hormigón autocompactante para pavimento industrial o decorativo "HOLCIM"

- Propiedad del archivo: CYPE INGENIEROS, S.A.
- Formato: FIEBDC-3/2002
- Divisa: EUR
- Costes indirectos: 3.00 %
- IVA: 21.00 %

## R Revestimientos y trasdosados

### RS Pavimentos

#### RSI Sistemas de pavimentos industriales y decorativos

**RSI002** m² Solera de hormigón autocompactante para pavimento industrial o decorativo "HOLCIM".
Solera de hormigón con malla electrosoldada de 20 cm de espesor, para pavimento industrial o decorativo, realizada con hormigón HA-30/AC/12/XC3, Agilia Horizontal "HOLCIM", fabricado en central, y vertido con bomba, con malla electrosoldada superior como armadura de reparto, ME 20x20 Ø 5-5 B 500 T 6x2,20 UNE-EN 10080 y con malla electrosoldada inferior, ME 20x20 Ø 5-5 B 500 T 6x2,20 UNE-EN 10080, con acabado superficial mediante fratasadora mecánica.
Criterio de valoración económica: El precio no incluye la base de la solera ni la ejecución y el sellado de las juntas.
Incluye: Preparación de la superficie de apoyo del hormigón. Tendido de niveles mediante toques, maestras de hormigón o reglas. Riego de la superficie base. Colocación de la malla electrosoldada con separadores homologados. Vertido y extendido del hormigón. Conexión de los elementos exteriores. Curado del hormigón. Fratasado mecánico de la superficie.
Criterio de medición de proyecto: Superficie medida según documentación gráfica de Proyecto.
Criterio de medición de obra: Se medirá la superficie realmente ejecutada según especificaciones de Proyecto, sin deducir la superficie ocupada por los pilares situados dentro de su perímetro.

| Código | Ud | Descripción | Rendimiento | Precio | Importe |
|---|---|---|---|---|---|
| mt07aco020o | Ud | Separador homologado para malla electrosoldada inferior. (material) | 2.000 | 0.48 | 0.96 |
| mt07aco020n | Ud | Separador homologado para malla electrosoldada superior. (material) | 2.000 | 1.06 | 2.12 |
| mt07ame010d | m² | Malla electrosoldada ME 20x20 Ø 5-5 B 500 T 6x2,20 UNE-EN 10080. (material) | 2.400 | 2.52 | 6.05 |
| mt10hal010c | m³ | Hormigón HA-30/AC/12/XC3, Agilia Horizontal "HOLCIM", fabricado en central. (material) | 0.210 | 162.50 | 34.13 |
| mq06fra010 | h | Fratasadora mecánica de hormigón. (maquinaria) | 0.550 | 5.68 | 3.12 |
| mq06bhe010 | h | Camión bomba estacionado en obra, para bombeo de hormigón. (maquinaria) | 0.008 | 190.40 | 1.52 |
| mo045 | h | Oficial 1ª estructurista, en trabajos de puesta en obra del hormigón. (mano de obra) | 0.002 | 24.04 | 0.05 |
| mo092 | h | Ayudante estructurista, en trabajos de puesta en obra del hormigón. (mano de obra) | 0.020 | 22.82 | 0.46 |
| mo020 | h | Oficial 1ª construcción. (mano de obra) | 0.020 | 23.10 | 0.46 |
| mo113 | h | Peón ordinario construcción. (mano de obra) | 0.020 | 21.69 | 0.43 |
| mo077 | h | Ayudante construcción. (mano de obra) | 0.010 | 21.94 | 0.22 |
| % | % | Costes directos complementarios | 2 % | 49.52 | 0.99 |
|  |  | Costes directos |  |  | 50.51 |
