# Cimentación para depósito de gases licuados del petróleo (GLP), de superficie

- Propiedad del archivo: CYPE Ingenieros S.A.
- Formato: FIEBDC-3/2016
- Programa: Generador de precios de la construcción. CYPE Ingenieros, S.A.
- Fecha: 02/10/2024
- Divisa: EUR
- Costes indirectos: 3 %
- IVA: 21 %

## C Cimentaciones

### CV Elementos singulares

#### CVG Depósitos de gas

**CVG020** Ud Cimentación para depósito de gases licuados del petróleo (GLP), de superficie.
Cimentación de hormigón armado, para depósito de gases licuados del petróleo (GLP), con capacidad de 1000 litros, de superficie, realizada en excavación previa, con hormigón HA-25/F/20/XC2 fabricado en central, y acero UNE-EN 10080 B 500 S, con una cuantía aproximada de 30 kg/m³; placas de anclaje de acero S235JR en perfil plano, de 100x100 mm y espesor 12 mm, con 4 pernos de acero corrugado UNE-EN 10080 B 500 S con taladro central, relleno del espacio resultante entre el hormigón endurecido y la placa con mortero autonivelante expansivo y aplicación de una protección anticorrosiva a las tuercas y extremos de los pernos. Incluso alambre de atar, separadores, líquido desencofrante, para evitar la adherencia del hormigón al encofrado.
Criterio de valoración económica: El precio incluye el montaje y desmontaje del sistema de encofrado, la elaboración de la ferralla (corte, doblado y conformado de elementos) en taller industrial y el montaje en el lugar definitivo de su colocación en obra.
Incluye: Colocación de separadores y fijación de las armaduras. Limpieza y preparación del plano de apoyo. Replanteo y marcado de los ejes. Colocación y fijación provisional de la placa. Aplomado y nivelación. Montaje del sistema de encofrado. Vertido y compactación del hormigón. Desmontaje del sistema de encofrado. Coronación y enrase de cimientos. Curado del hormigón.
Criterio de medición de proyecto: Número de unidades previstas, según documentación gráfica de Proyecto.
Criterio de medición de obra: Se medirá el número de unidades realmente ejecutadas según especificaciones de Proyecto.

| Código | Ud | Descripción | Rendimiento | Precio | Importe |
|---|---|---|---|---|---|
| mt10haf010ctms | m³ | Hormigón HA-25/F/20/XC2, fabricado en central. (material) | 0.469 | 92.2 | 43.242 |
| mt07aco010c | kg | Ferralla elaborada en taller industrial con acero en barras corrugadas, UNE-EN 10080 B 500 S, de varios diámetros. (material) | 14.555 | 1.6 | 23.288 |
| mt08var050 | kg | Alambre galvanizado para atar, de 1,30 mm de diámetro. (material) | 0.062 | 1.5 | 0.093 |
| mt07aco020a | Ud | Separador homologado para cimentaciones. (material) | 3 | 0.15 | 0.450 |
| mt07aco020d | Ud | Separador homologado para muros. (material) | 3 | 0.06 | 0.180 |
| mt08eme040 | m² | Paneles metálicos de varias dimensiones, para encofrar elementos de hormigón. (material) | 0.001 | 52 | 0.052 |
| mt50spa052b | m | Tablón de madera de pino, de 20x7,2 cm. (material) | 0.004 | 6.32 | 0.025 |
| mt50spa081a | Ud | Puntal metálico telescópico, de hasta 3 m de altura. (material) | 0.003 | 19.25 | 0.058 |
| mt08eme051a | m | Fleje de acero galvanizado, para encofrado metálico. (material) | 0.021 | 0.29 | 0.006 |
| mt08var060 | kg | Puntas de acero de 20x100 mm. (material) | 0.021 | 8.75 | 0.184 |
| mt08dba010d | l | Agente desmoldeante, a base de aceites especiales, emulsionable en agua, para encofrados metálicos, fenólicos o de madera. (material) | 0.006 | 1.8 | 0.011 |
| mt07ala011f | kg | Pletina de acero laminado UNE-EN 10025 S235JR, para aplicaciones estructurales. Trabajada y montada en taller, para colocar con uniones atornilladas en obra. (material) | 0.942 | 2.91 | 2.741 |
| mt07www040a | Ud | Juego de arandelas, tuerca y contratuerca, para perno de anclaje de 12 mm de diámetro. (material) | 4 | 1.62 | 6.480 |
| mt27pfi010 | l | Imprimación de secado rápido, formulada con resinas alquídicas modificadas y fosfato de zinc. (material) | 0.047 | 4.8 | 0.226 |
| mt09moa015 | kg | Mortero autonivelante expansivo, de dos componentes, a base de cemento mejorado con resinas sintéticas. (material) | 0.6 | 0.95 | 0.570 |
| mo044 | h | Oficial 1ª encofrador. (mano de obra) | 0.064 | 23.03 | 1.474 |
| mo091 | h | Ayudante encofrador. (mano de obra) | 0.085 | 21.86 | 1.858 |
| mo043 | h | Oficial 1ª ferrallista. (mano de obra) | 0.026 | 23.03 | 0.599 |
| mo090 | h | Ayudante ferrallista. (mano de obra) | 0.038 | 21.86 | 0.831 |
| mo045 | h | Oficial 1ª estructurista, en trabajos de puesta en obra del hormigón. (mano de obra) | 0.021 | 23.03 | 0.484 |
| mo092 | h | Ayudante estructurista, en trabajos de puesta en obra del hormigón. (mano de obra) | 0.128 | 21.86 | 2.798 |
| % | % | Costes directos complementarios | 2 % | 85.650 | 1.713 |
|  |  | Costes directos |  |  | 87.363 |

Residuos:
- colocación: mt10haf010ctms Hormigón HA-25/F/20/XC2, fabricado en central; factor de residuo 0.00129528
- colocación: mt07aco010c Ferralla elaborada en taller industrial con acero en barras corrugadas, UNE-EN 10080 B 500 S, de varios diámetros; factor de residuo 0.0075
- colocación: mt08var050 Alambre galvanizado para atar, de 1,30 mm de diámetro; factor de residuo 0.0038
- colocación: mt08eme040 Paneles metálicos de varias dimensiones, para encofrar elementos de hormigón; factor de residuo 1
- colocación: mt50spa052b Tablón de madera de pino, de 20x7,2 cm; factor de residuo 1
- colocación: mt50spa081a Puntal metálico telescópico, de hasta 3 m de altura; factor de residuo 1
- colocación: mt08eme051a Fleje de acero galvanizado, para encofrado metálico; factor de residuo 1
- colocación: mt08var060 Puntas de acero de 20x100 mm; factor de residuo 0.0045
- colocación: mt08dba010d; factor de residuo 0.07
- colocación: mt07ala011f; factor de residuo 0.0045
- colocación: mt27pfi010 Imprimación de secado rápido, formulada con resinas alquídicas modificadas y fosfato de zinc; factor de residuo 0.06
- colocación: mt09moa015 Mortero autonivelante expansivo, de dos componentes, a base de cemento mejorado con resinas sintéticas; factor de residuo 0.0072

## Recursos

**mt10haf010ctms** m³ Hormigón HA-25/F/20/XC2, fabricado en central
Datos técnicos: Coste energético 1876.000 MJ; Emisión de CO2 234.500 kg; Código LER 17 01 01; Masa del elemento 2345 kg; Volumen 1.563333 m3

**mt07aco010c** kg Ferralla elaborada en taller industrial con acero en barras corrugadas, UNE-EN 10080 B 500 S, de varios diámetros
Datos técnicos: Coste energético 9.830 MJ; Emisión de CO2 0.510 kg; Código LER 17 04 05; Masa del elemento 1 kg; Volumen 0.000476 m3

**mt08var050** kg Alambre galvanizado para atar, de 1,30 mm de diámetro
Datos técnicos: Coste energético 25.100 MJ; Emisión de CO2 2.560 kg; Código LER 17 04 05; Masa del elemento 1 kg; Volumen 0.000476 m3

**mt07aco020a** Ud Separador homologado para cimentaciones
Datos técnicos: Coste energético 1.105 MJ; Emisión de CO2 0.114 kg
Residuos:
- embalaje: re150101 Envases de papel y cartón. (componente de residuo); rendimiento 0.072 kg; Código LER 15 01 01; Masa del elemento 1 kg; Volumen 0.001333 m3

**mt07aco020d** Ud Separador homologado para muros
Datos técnicos: Coste energético 1.105 MJ; Emisión de CO2 0.114 kg
Residuos:
- embalaje: re150101 Envases de papel y cartón; rendimiento 0.072 kg

**mt08eme040** m² Paneles metálicos de varias dimensiones, para encofrar elementos de hormigón
Datos técnicos: Coste energético 314.560 MJ; Emisión de CO2 16.320 kg; Código LER 17 04 05; Masa del elemento 32 kg; Volumen 0.015238 m3

**mt50spa052b** m Tablón de madera de pino, de 20x7,2 cm
Datos técnicos: Coste energético 1124.755 MJ; Emisión de CO2 -15.401 kg; Código LER 17 02 01; Masa del elemento 8.28 kg; Volumen 0.007527 m3

**mt50spa081a** Ud Puntal metálico telescópico, de hasta 3 m de altura
Datos técnicos: Coste energético 97.317 MJ; Emisión de CO2 5.049 kg; Código LER 17 04 05; Masa del elemento 9.9 kg; Volumen 0.004714 m3

**mt08eme051a** m Fleje de acero galvanizado, para encofrado metálico
Datos técnicos: Coste energético 3.93e-05 MJ; Emisión de CO2 2.04e-06 kg; Código LER 17 04 05; Masa del elemento 0.000004 kg

**mt08var060** kg Puntas de acero de 20x100 mm
Datos técnicos: Coste energético 9.830 MJ; Emisión de CO2 0.510 kg; Código LER 17 04 05; Masa del elemento 1 kg; Volumen 0.000476 m3

**mt08dba010d** l Agente desmoldeante
Datos técnicos: Coste energético 82.642 MJ; Emisión de CO2 4.474 kg; Código LER 17 09 04; Masa del elemento 0.932 kg; Volumen 0.000621 m3
Residuos:
- embalaje: re150104 Envases metálicos. (componente de residuo); rendimiento 0.042 kg; Código LER 15 01 04; Masa del elemento 1 kg; Volumen 0.001667 m3

**mt07ala011f** kg Pletina de acero laminado UNE-EN 10025 S235JR
Datos técnicos: Coste energético 9.830 MJ; Emisión de CO2 0.510 kg; Código LER 17 04 05; Masa del elemento 1 kg; Volumen 0.000476 m3

**mt27pfi010** l Imprimación de secado rápido, formulada con resinas alquídicas modificadas y fosfato de zinc
Datos técnicos: Coste energético 114.556 MJ; Emisión de CO2 4.598 kg; Código LER 17 09 04; Masa del elemento 1.406 kg; Volumen 0.000937 m3
Residuos:
- embalaje: re150104 Envases metálicos; rendimiento 0.042 kg

**mt09moa015** kg Mortero autonivelante expansivo, de dos componentes, a base de cemento mejorado con resinas sintéticas
Datos técnicos: Coste energético 0.890 MJ; Emisión de CO2 0.080 kg; Código LER 17 01 01; Masa del elemento 1 kg; Volumen 0.000667 m3
