# Solera de hormigón autocompactante para pavimento industrial o decorativo "HOLCIM"

- Propiedad del archivo: CYPE Ingenieros S.A.
- Formato: FIEBDC-3/2016
- Programa: Generador de precios de la construcción. CYPE Ingenieros, S.A.
- Fecha: 23/01/2025
- Divisa: EUR
- Costes indirectos: 3 %
- IVA: 21 %

## R Revestimientos y trasdosados

### RS Pavimentos

#### RSI Sistemas de pavimentos industriales y decorativos

**RSI002** m² Solera de hormigón autocompactante para pavimento industrial o decorativo "HOLCIM".
Solera de hormigón con malla electrosoldada de 20 cm de espesor, para pavimento industrial o decorativo, realizada con hormigón HA-30/AC/12/XC3, Agilia Horizontal "HOLCIM", fabricado en central, y vertido con bomba, con malla electrosoldada superior como armadura de reparto, ME 20x20 Ø 5-5 B 500 T 6x2,20 UNE-EN 10080 y con malla electrosoldada inferior, ME 20x20 Ø 5-5 B 500 T 6x2,20 UNE-EN 10080, con acabado superficial mediante fratasadora mecánica.
Criterio de valoración económica: El precio no incluye la base de la solera ni la ejecución y el sellado de las juntas.
Incluye: Preparación de la superficie de apoyo del hormigón. Tendido de niveles mediante toques, maestras de hormigón o reglas. Riego de la superficie base. Colocación de la malla electrosoldada con separadores homologados. Vertido y extendido del hormigón. Conexión de los elementos exteriores. Curado del hormigón. Fratasado mecánico de la superficie.
Criterio de medición de proyecto: Superficie medida según documentación gráfica de Proyecto.
Criterio de medición de obra: Se medirá la superficie realmente ejecutada según especificaciones de Proyecto, sin deducir la superficie ocupada por los pilares situados dentro de su perímetro.

| Código | Ud | Descripción | Rendimiento | Precio | Importe |
|---|---|---|---|---|---|
| mt07aco020o | Ud | Separador homologado para malla electrosoldada inferior. (material) | 2 | 0.48 | 0.960 |
| mt07aco020n | Ud | Separador homologado para malla electrosoldada superior. (material) | 2 | 1.06 | 2.120 |
| mt07ame010d | m² | Malla electrosoldada ME 20x20 Ø 5-5 B 500 T 6x2,20 UNE-EN 10080. (material) | 2.4 | 2.52 | 6.048 |
| mt10hal010c | m³ | Hormigón HA-30/AC/12/XC3, Agilia Horizontal "HOLCIM", fabricado en central. (material) | 0.21 | 162.5 | 34.125 |
| mq06fra010 | h | Fratasadora mecánica de hormigón. (maquinaria) | 0.55 | 5.68 | 3.124 |
| mq06bhe010 | h | Camión bomba estacionado en obra, para bombeo de hormigón. (maquinaria) | 0.008 | 190.4 | 1.523 |
| mo045 | h | Oficial 1ª estructurista, en trabajos de puesta en obra del hormigón. (mano de obra) | 0.002 | 24.04 | 0.048 |
| mo092 | h | Ayudante estructurista, en trabajos de puesta en obra del hormigón. (mano de obra) | 0.02 | 22.82 | 0.456 |
| mo020 | h | Oficial 1ª construcción. (mano de obra) | 0.02 | 23.1 | 0.462 |
| mo113 | h | Peón ordinario construcción. (mano de obra) | 0.02 | 21.69 | 0.434 |
| mo077 | h | Ayudante construcción. (mano de obra) | 0.01 | 21.94 | 0.219 |
| % | % | Costes directos complementarios | 2 % | 49.519 | 0.990 |
|  |  | Costes directos |  |  | 50.509 |

Residuos:
- colocación: mt07ame010d Malla electrosoldada ME 20x20 Ø 5-5 B 500 T 6x2,20 UNE-EN 10080; factor de residuo 0.0217299

## Recursos

**mt07aco020o** Ud Separador homologado para malla electrosoldada inferior
Datos técnicos: Coste energético 1.105 MJ; Emisión de CO2 0.114 kg
Residuos:
- embalaje: re150101 Envases de papel y cartón. (componente de residuo); rendimiento 0.072 kg; Código LER 15 01 01; Masa del elemento 1 kg; Volumen 0.001333 m3

**mt07aco020n** Ud Separador homologado para malla electrosoldada superior
Datos técnicos: Coste energético 1.105 MJ; Emisión de CO2 0.114 kg
Residuos:
- embalaje: re150101 Envases de papel y cartón; rendimiento 0.072 kg

**mt07ame010d** m² Malla electrosoldada ME 20x20 Ø 5-5 B 500 T 6x2,20 UNE-EN 10080
Datos técnicos: Coste energético 43.439 MJ; Emisión de CO2 0.015 kg; Código LER 17 04 05; Masa del elemento 1.47 kg; Volumen 0.0007 m3

**mt10hal010c** m³ Hormigón HA-30/AC/12/XC3, Agilia Horizontal "HOLCIM", fabricado en central
Datos técnicos: Coste energético 2047.000 MJ; Emisión de CO2 207.000 kg; Código LER 17 01 01; Masa del elemento 2300 kg; Volumen 1.533333 m3
