# Murete guía para pilote-pantalla (barrette)

- Propiedad del archivo: CYPE INGENIEROS, S.A.
- Formato: FIEBDC-3/2002
- Divisa: EUR
- Costes indirectos: 3.00 %
- IVA: 21.00 %

## C Cimentaciones

### CP Profundas

#### CPZ Pilotes-pantalla (barrettes)

**CPZ005** m Murete guía para pilote-pantalla (barrette).
Doble murete guía, para pilote-pantalla (barrette), de hormigón armado de sección 70x25 cm; realizado con hormigón HA-25/F/20/XC2 fabricado en central, y vertido desde camión, y acero UNE-EN 10080 B 500 S, con una cuantía aproximada de 25 kg/m; montaje y desmontaje del sistema de encofrado recuperable metálico a dos caras. Incluso alambre de atar, separadores y líquido desencofrante, para evitar la adherencia del hormigón al encofrado.
Criterio de valoración económica: El precio incluye la elaboración de la ferralla (corte, doblado, conformado de elementos) en taller industrial y el montaje en el lugar definitivo de su colocación en obra, la demolición del murete guía con retroexcavadora con martillo rompedor y la carga mecánica de escombros sobre camión o contenedor.
Incluye: Replanteo y trazado de los muretes guía. Montaje del sistema de encofrado. Colocación de la armadura. Vertido y compactación del hormigón. Desmontaje del sistema de encofrado. Regularización y limpieza superficial del paramento visto. Replanteo de la cota del fondo de la perforación, de la rasante del hormigón y de las armaduras. Demolición del elemento con retroexcavadora con martillo rompedor. Limpieza y recogida de restos. Carga mecánica de escombros sobre camión o contenedor.
Criterio de medición de proyecto: Longitud medida a ejes, según documentación gráfica de Proyecto.
Criterio de medición de obra: Se medirá, a eje de muro, la longitud realmente ejecutada según especificaciones de Proyecto.

| Código | Ud | Descripción | Rendimiento | Precio | Importe |
|---|---|---|---|---|---|
| mt08eme040 | m² | Paneles metálicos de varias dimensiones, para encofrar elementos de hormigón. (material) | 0.007 | 52.00 | 0.36 |
| mt50spa052b | m | Tablón de madera de pino, de 20x7,2 cm. (material) | 0.028 | 6.32 | 0.18 |
| mt50spa081a | Ud | Puntal metálico telescópico, de hasta 3 m de altura. (material) | 0.018 | 19.25 | 0.35 |
| mt08eme051a | m | Fleje de acero galvanizado, para encofrado metálico. (material) | 0.140 | 0.29 | 0.04 |
| mt08var050 | kg | Alambre galvanizado para atar, de 1,30 mm de diámetro. (material) | 0.270 | 1.50 | 0.41 |
| mt08var060 | kg | Puntas de acero de 20x100 mm. (material) | 0.140 | 8.75 | 1.23 |
| mt08dba010d | l | Agente desmoldeante, a base de aceites especiales, emulsionable en agua, para encofrados metálicos, fenólicos o de madera. (material) | 0.042 | 1.80 | 0.08 |
| mt07aco020a | Ud | Separador homologado para cimentaciones. (material) | 3.000 | 0.15 | 0.45 |
| mt07aco010c | kg | Ferralla elaborada en taller industrial con acero en barras corrugadas, UNE-EN 10080 B 500 S, de varios diámetros. (material) | 25.000 | 1.60 | 40.00 |
| mt10haf010ctms | m³ | Hormigón HA-25/F/20/XC2, fabricado en central. (material) | 0.385 | 92.20 | 35.50 |
| mq01exn020a | h | Retroexcavadora hidráulica sobre neumáticos, de 105 kW. (maquinaria) | 0.295 | 51.91 | 15.31 |
| mq01ret010 | h | Miniretrocargadora sobre neumáticos de 15 kW. (maquinaria) | 0.137 | 45.86 | 6.28 |
| op00ciz020 |  | Cizalla para acero en barras corrugadas. | 1.000 | 0.00 | 0.00 |
| op00ata010 |  | Atadora de ferralla. | 1.000 | 0.00 | 0.00 |
| au00auh020 |  | Canaleta para vertido del hormigón. | 1.100 | 0.00 | 0.00 |
| au00auh040 |  | Vibrador de hormigón, eléctrico. | 1.000 | 0.00 | 0.00 |
| mo044 | h | Oficial 1ª encofrador. (mano de obra) | 0.578 | 23.03 | 13.31 |
| mo091 | h | Ayudante encofrador. (mano de obra) | 0.771 | 21.86 | 16.85 |
| mo043 | h | Oficial 1ª ferrallista. (mano de obra) | 0.138 | 23.03 | 3.18 |
| mo090 | h | Ayudante ferrallista. (mano de obra) | 0.138 | 21.86 | 3.02 |
| mo045 | h | Oficial 1ª estructurista, en trabajos de puesta en obra del hormigón. (mano de obra) | 0.037 | 23.03 | 0.85 |
| mo092 | h | Ayudante estructurista, en trabajos de puesta en obra del hormigón. (mano de obra) | 0.148 | 21.86 | 3.24 |
| mo113 | h | Peón ordinario construcción. (mano de obra) | 0.318 | 20.78 | 6.61 |
| % | % | Costes directos complementarios | 2 % | 147.25 | 2.95 |
|  |  | Costes directos |  |  | 150.20 |
