# Bancada flotante antivibración, de hormigón armado, para apoyo de maquinaria

- Propiedad del archivo: CYPE Ingenieros S.A.
- Formato: FIEBDC-3/2016
- Programa: Generador de precios de la construcción. CYPE Ingenieros, S.A.
- Fecha: 23/01/2025
- Divisa: EUR
- Costes indirectos: 3 %
- IVA: 21 %

## N Aislamientos e impermeabilizaciones

### NC Amortiguación de vibraciones

#### NCB Bancadas flotantes antivibración

**NCB010** Ud Bancada flotante antivibración, de hormigón armado, para apoyo de maquinaria.
Bancada continua flotante antivibración, de hormigón armado, para apoyo de maquinaria, de 150x100x16 cm, compuesta de hormigón HA-25/F/20/XC2 fabricado en central, y vertido con cubilote, malla electrosoldada ME 20x20 Ø 5-5 B 500 T 6x2,20 UNE-EN 10080, sobre una lámina de espuma de polietileno de alta densidad, de 3 mm de espesor, apoyada sobre paneles antivibración de fibra de vidrio moldeada con ligante sintético, de 50 mm de espesor. Incluso capa separadora de film de polietileno de 0,05 mm de espesor y encofrado perimetral de ladrillo cerámico hueco.
Incluye: Replanteo y trazado de la bancada. Colocación del film de polietileno. Colocación y fijación del encofrado perimetral. Colocación del panel antivibración. Colocación del aislamiento acústico. Colocación de las armaduras con separadores homologados. Vertido y compactación del hormigón. Regleado y nivelación de la capa de compresión. Curado del hormigón.
Criterio de medición de proyecto: Número de unidades previstas, según documentación gráfica de Proyecto.
Criterio de medición de obra: Se medirá el número de unidades realmente ejecutadas según especificaciones de Proyecto.

| Código | Ud | Descripción | Rendimiento | Precio | Importe |
|---|---|---|---|---|---|
| mt16png010a | m² | Film de polietileno de 0,05 mm de espesor y 46 g/m² de masa superficial. (material) | 1.575 | 0.17 | 0.268 |
| mt04lvc010h | Ud | Ladrillo cerámico hueco doble, para revestir, 33x16x9 cm, para uso en fábrica protegida (pieza P), densidad 810 kg/m³, según UNE-EN 771-1. (material) | 14.706 | 0.53 | 7.794 |
| mt08aaa010a | m³ | Agua. (material) | 0.004 | 1.5 | 0.006 |
| mt09mif010ca | t | Mortero industrial para albañilería, de cemento, color gris, categoría M-5 (resistencia a compresión 5 N/mm²), suministrado en sacos, según UNE-EN 998-2. (material) | 0.012 | 53.48 | 0.642 |
| mt16pnc020a | m² | Lámina de espuma de polietileno de alta densidad de 3 mm de espesor; proporcionando una reducción del nivel global de presión de ruido de impactos de 16 dB. (material) | 1.575 | 0.52 | 0.819 |
| mt16pnc010a | m | Cinta viscoelástica autoadhesiva, con autoprotección de aluminio, de 50 mm de anchura y de 1,5 mm de espesor, para sellado de juntas. (material) | 0.158 | 0.8 | 0.126 |
| mt16avg070a | Ud | Panel antivibración de fibra de vidrio moldeada con ligante sintético, de 1150x550x50 mm y 2000 kg/cm² de carga máxima a compresión. (material) | 2.609 | 12.22 | 31.882 |
| mt07ame010d | m² | Malla electrosoldada ME 20x20 Ø 5-5 B 500 T 6x2,20 UNE-EN 10080. (material) | 1.65 | 2.52 | 4.158 |
| mt10haf010ctms | m³ | Hormigón HA-25/F/20/XC2, fabricado en central. (material) | 0.264 | 92.2 | 24.341 |
| mo042 | h | Oficial 1ª estructurista. (mano de obra) | 0.33 | 24.04 | 7.933 |
| mo089 | h | Ayudante estructurista. (mano de obra) | 0.33 | 22.82 | 7.531 |
| mo020 | h | Oficial 1ª construcción. (mano de obra) | 0.372 | 23.1 | 8.593 |
| mo113 | h | Peón ordinario construcción. (mano de obra) | 0.186 | 21.69 | 4.034 |
| mo054 | h | Oficial 1ª montador de aislamientos. (mano de obra) | 0.304 | 23.74 | 7.217 |
| mo101 | h | Ayudante montador de aislamientos. (mano de obra) | 0.152 | 21.94 | 3.335 |
| % | % | Costes directos complementarios | 2 % | 108.679 | 2.174 |
|  |  | Costes directos |  |  | 110.853 |

Residuos:
- colocación: mt16png010a Film de polietileno de 0,05 mm de espesor y 46 g/m² de masa superficial; factor de residuo 0.06
- colocación: mt04lvc010h; factor de residuo 0.021
- colocación: mt09mif010ca; factor de residuo 0.0189
- colocación: mt16pnc020a; factor de residuo 0.06
- colocación: mt07ame010d Malla electrosoldada ME 20x20 Ø 5-5 B 500 T 6x2,20 UNE-EN 10080; factor de residuo 0.0217299
- colocación: mt10haf010ctms Hormigón HA-25/F/20/XC2, fabricado en central; factor de residuo 0.00129528

## Recursos

**mt16png010a** m² Film de polietileno de 0,05 mm de espesor y 46 g/m² de masa superficial
Datos técnicos: Coste energético 8.629 MJ; Emisión de CO2 0.339 kg; Código LER 17 06 04; Masa del elemento 0.046 kg; Volumen 0.000077 m3
Residuos:
- embalaje: re170203 Plástico. (componente de residuo); rendimiento 0.024 kg; Código LER 17 02 03; Masa del elemento 1 kg; Volumen 0.001667 m3

**mt04lvc010h** Ud Ladrillo cerámico hueco doble
Datos técnicos: Coste energético 12.918 MJ; Emisión de CO2 0.837 kg; Código LER 17 01 02; Masa del elemento 3.6 kg; Volumen 0.00288 m3
Residuos:
- embalaje: re170201 Madera. (componente de residuo); rendimiento 0.017 kg; Código LER 17 02 01; Masa del elemento 1 kg; Volumen 0.000909 m3
- embalaje: re170203 Plástico; rendimiento 0.001 kg

**mt08aaa010a** m³ Agua
Datos técnicos: Coste energético 60.000 MJ; Emisión de CO2 30.000 kg

**mt09mif010ca** t Mortero industrial para albañilería
Datos técnicos: Coste energético 2050.870 MJ; Emisión de CO2 177.583 kg; Código LER 17 01 01; Masa del elemento 1000 kg; Volumen 0.666667 m3
Residuos:
- embalaje: re150101 Envases de papel y cartón. (componente de residuo); rendimiento 8.571 kg; Código LER 15 01 01; Masa del elemento 1 kg; Volumen 0.001333 m3
- embalaje: re170201 Madera; rendimiento 0.463 kg
- embalaje: re170203 Plástico; rendimiento 0.241 kg

**mt16pnc020a** m² Lámina de espuma de polietileno de alta densidad de 3 mm de espesor; proporcionando una reducción del nivel global de
Datos técnicos: Coste energético 10.548 MJ; Emisión de CO2 0.407 kg; Código LER 17 06 04; Masa del elemento 0.06 kg; Volumen 0.0001 m3
Residuos:
- embalaje: re170203 Plástico; rendimiento 0.024 kg

**mt16avg070a** Ud Panel antivibración de fibra de vidrio moldeada con ligante sintético
Datos técnicos: Coste energético 533.627 MJ; Emisión de CO2 23.257 kg
Residuos:
- embalaje: re150101 Envases de papel y cartón; rendimiento 0.01 kg
- embalaje: re170203 Plástico; rendimiento 0.006 kg

**mt07ame010d** m² Malla electrosoldada ME 20x20 Ø 5-5 B 500 T 6x2,20 UNE-EN 10080
Datos técnicos: Coste energético 43.439 MJ; Emisión de CO2 0.015 kg; Código LER 17 04 05; Masa del elemento 1.47 kg; Volumen 0.0007 m3

**mt10haf010ctms** m³ Hormigón HA-25/F/20/XC2, fabricado en central
Datos técnicos: Coste energético 1876.000 MJ; Emisión de CO2 234.500 kg; Código LER 17 01 01; Masa del elemento 2345 kg; Volumen 1.563333 m3
